# 3427_KHG-NT
Angebotsaufforderung (GAEB DA XML 3.3, DA83)
Währung: EUR
Erstellt mit: G&W CALIFORNIA PRO, CALIFORNIA PRO V16.1.00, 25.02.2026

## Ergänzung der Angebotsanforderung
Ergänzung der Angebotsanforderung

In diesem Leistungsverzeichnis verwendete Einheiten:

cm Zentimeter
cm2 Quadratzentimeter
d Tag
h Stunde
Jr Jahr
kg Kilogramm
km Kilometer
km2 Quadratkilometer
kwh Kilowattstunde
l Liter
m Meter
m2 Quadratmeter
m3 Kubikmeter
Mt Monat
psch Pauschal
St Stück
t Tonne
Wo Wochen
md m x Tag
mMt m x Monat
mWo m x Woche
m2d m2 X Tag
m2Mt m2 x Monat
m2Wo m2 x Woche
m3d m3 x Tag
m3Mt m3 x Monat
m3Wo m3 X Woche
Sth Stück x Stunde
Std Stück x Tag
StMt Stück x Monat
StWo Stück x Woche
St/Mt Stück pro Monat

Ende der Ergänzung der Angebotsanforderung

## Weitere Besondere Vertragsbedingungen
Fortsetzung Weitere Besondere Vertragsbedingungen
siehe Formblatt 214.H - Besondere Vertragsbedingungen

10.1 Beginn der Leistung
Beginn der Leistung im Sinne des Formblattes 214.H, Nr. 1 ist die Aufnahme der ausgeschriebenen Leistungen. Hierzu zählen auch Aufmaße, Planungen (z.B. Werkstatt- und Montagezeichnungen) und Ermittlungen bzw. Vorarbeiten.
Die Werk- und Montagezeichnungen sind spätestens 2 Monate nach Auftragserteilung dem Auftraggeber vorzulegen. Eventuelle Rückfragen zur Ausführung sind rechtzeitig vom AN vorab zu klären.

10.2 Nachtragsangebote (§ 2 VOB/B)
Alle Nachtragsangebote sind einschließlich der notwendigen begründenden Unterlagen (Kalkulationen, Aufmaße, etc.) 1-fach beim Auftraggeber rechtsgültig und zugleich 1-fach beim Ingenieurbüro zur inhaltlichen Prüfung einzureichen.

10.3 Werbung der Firma / Bautafel (§ 4 Abs. 1 VOB/B)
Auf der Baustelle ist Firmenwerbung grundsätzlich verboten.
Dies betrifft auch Gerüste, Container und Schutzvorrichtungen. Ausnahmen bedürfen der schriftlichen Genehmigung des AG. Auf der bauseitigen Bautafel kann der Auftragnehmer auf eigene Kosten Zusatzschilder in der vorgesehenen Form anbringen lassen.

10.4 Besichtigung von Baustellen (§ 4 Abs. 1 VOB/B)
Die Besichtigung von Baustellen durch Dritte bedarf der vorherigen Zustimmung des Auftraggebers.

10.5 Übernachtungsverbot (§ 4 Abs. 1 VOB/B)
Auf der gesamten Baustelle besteht striktes Übernachtungsverbot.

10.6 Ergänzung zu § 4 Nr. 4 VOB/B:
10.6.1 Anschlussmöglichkeiten für Baustrom und Bauwasser befinden sich südlich am Gebäudeteil "Nordtrakt".
10.6.2 Die Kosten des Verbrauchs für Strom und Wasser übernimmt der AG.
Ausgenommen sind die Kosten für Eigenbedarf des AN (Containerversorgung etc.). Diese sind vom AN zu tragen. Entsprechende Zwischenzähler sind vom AN zu setzen. Die Zählerstände (Beginn und Ende der Nutzungsdauer) sind gemeinsam mit der Bauleitung des AG zu dokumentieren.
10.6.3 Notwendige Lager- und Arbeitsplätze werden von der Bauleitung zugewiesen.
10.6.4 Sanitäranlagen stehen nicht bereit. Aufstellmöglichkeiten sind im Baustelleneinrichtungsplan angegeben.
10.6.5 Lager- und Aufenthaltscontainer müssen durch den AN bei Bedarf geliefert werden.

10.7 Nachunternehmereinsatz (§ 4 Abs. 8 VOB/B)
Für die Leistungen, auf die der Betrieb des AN eingerichtet ist, besteht zunächst nach § 4 Abs. 8 VOB/B die Selbstausführungspflicht. Ausgenommen hiervon sind diejenige Nachunternehmer, die bereits vor Auftragsvergabe namentlich für konkrete Teilleistungen benannt wurden.
Jeglicher Nachunternehmerwechsel ist vor Aufnahme der Tätigkeiten auf der Baustelle durch den Auftraggeber genehmigen zu lassen. Dabei gilt jede Abweichung zu den zur Vergabe genannten Nachunternehmern als Wechsel.
Für die Genehmigung sind die kompletten Eignungsnachweise nach Formblatt 124, sowie die Eigenerklärung oder ein Nachweis der Eintragung in die Liste des Vereins für die Präqualifikation von Bauunternehmen e.V. (Präqualifikationsverzeichnis) für jeden einzelnen Nachunternehmer so rechtzeitig vorzulegen, dass eine ordnungsgemäße Prüfung der Unterlagen durch den Auftraggeber während der üblichen Geschäftszeiten möglich ist.
Einem Wechsel des Nachunternehmers wird grundsätzlich nur zugestimmt, wenn ein triftiger Grund für einen Wechsel des Nachunternehmers vorliegt. Ein solcher wird unterstellt, wenn eine Kündigung des bisherigen Nachunternehmers durch den Hauptunternehmer nach § 8 VOB/B gerechtfertigt ist.
Die Verträge mit Nachunternehmern sind nach VOB/B zu schließen. Verstöße gegen diese Vertragsklausel berechtigen den Auftraggeber zur Kündigung aus wichtigem Grund und führen ggf. zum Verlust der Präqualifikation.
Der Vergabe von Leistungen aus dem Vertrag an Nach-Nachunternehmer wird grundsätzlich nicht zugestimmt.

10.8 Rechnungen (§ 14 VOB/B)
Alle Rechnungen sind 1-fach beim Auftraggeber rechtsgültig und zugleich 1-fach einschließlich der notwendigen begründenden Unterlagen (Aufmaße, Abrechnungszeichnung, etc.) beim Ingenieurbüro zur inhaltlichen Prüfung einzureichen. Rechnungen sind ihrem Zweck nach als Abschlags-, oder Schlussrechnungen zu bezeichnen.
Die Rechnungen sind kumulierend und fortlaufend aufzustellen.

10.9 Anordnung von Stundenlohnarbeiten (§ 15 VOB/B)
Die Stundenlohnzettel sind wöchentlich einzureichen.

10.10 Bauleiter
Auf der Baustelle muss ständig eine fachlich qualifizierte deutsch sprechende Aufsichtsperson des Auftragnehmers anwesend sein.

10.11 Baustellenbesprechungen
Der Auftragnehmer hat zu den Baustellenbesprechungen, die der Auftraggeber regelmäßig durchführt, einen bevollmächtigten deutsch sprechenden Vertreter zu entsenden. Die Besprechungen finden jeweils wöchentlich statt.

10.12 Sicherheits- und Gesundheitsschutzplan
Zur Durchführung der Maßnahme wird durch den AG und den SIGE-Koordinator ein Sicherheits- und Gesundheitsschutzplan erstellt. Der AN hat seine Beschäftigten über den SIGE-Plan zu informieren.
Der SIGE-Plan ist zu beachten und in der Firmenbauleitung bereitzuhalten.

10.13 Bautagesberichte
Der Auftragnehmer hat Bautagesberichte zu führen und diese dem Auftraggeber bzw. der Objektüberwachung wöchentlich unaufgefordert vorzulegen.
Die Bautagesberichte haben mindestens folgende Angaben zu enthalten:
- Personal-, Nachunternehmer- (Name, Lohngruppe) und Geräteeinsatz
- Materiallieferungen, Arbeitsleistung, Arbeitsfortschritt
- Klimadaten: Temperatur und Witterung
- Besondere Vorkommnisse: Begehungen, Behinderungen, Schäden, Unfälle, etc.
- Anweisungen durch die Objektüberwachung, bzw. den Bauherrn
- Abweichungen vom Leistungsverzeichnis, bzw. von der Ausführungsplanung

10.15 Herstellen von Zeichnungen und Unterlagen
- Vorgaben des Auftraggebers-
Die Planverteilung erfolgt ausschließlich digital. Die Planunterlagen werden dem AN digital im Format .pdf und bei Bedarf im Format .dwg zur Verfügung gestellt. Die Ausführungspläne werden dem AN in digitaler Ausführung unentgeltlich zur Verfügung gestellt. Die Planverteilung erfolgt bei E-Mail. Ausdrucke auf Papier sind vom AN für den eigenen Bedarf und auf eigene Kosten selbst zu organisieren.
Der Auftraggeber stellt als Grundlage für die vom Auftragnehmer zu erstellenden Planunterlagen folgende Unterlagen in digitaler Form zur Verfügung:
- Grundrisse
- Ansichten
- Schnitte
- evtl. Vorschlag für Baustelleneinrichtung

10.16 Herstellen von Zeichnungen und Unterlagen
- Formerfordernisse -
Der Auftragnehmer hat die Zeichnungen und Unterlagen normgerecht herzustellen. Die Zeichnungen sind in einem DIN A - Format zu fertigen. Das größte zulässige Format ist DIN A 0.
Der Planstempel des Auftraggebers ist nach dessen Anweisung anzuwenden.

10.17 Baufristenplan
Der Auftragnehmer hat auf Basis des vom AG vorgelegten Bauablaufplanes einen Baufristenplan für seine vertraglichen Leistungen zu erstellen, anhand dessen die Einhaltung der Vertragsfristen nachgewiesen und überwacht werden kann.
Die Festlegungen des Auftraggebers, z.B. zur baufachlichen oder terminlichen Koordinierung mit den übrigen Leistungsbereichen, sind zu berücksichtigen. Bei Änderungen der Vertragsfristen oder bei erheblichen Abweichungen von sonstigen Festlegungen ist der Plan durch den Auftragnehmer unverzüglich fortzuschreiben. Der Plan ist dem Auftraggeber 18 Werktage nach Auftragserteilung zu übergeben.

10.18 Abnahme
Eine förmliche Abnahme der Leistung wird verlangt. Eine Terminvereinbarung erfolgt erst nach vollständige Zusendung der Dokumentation.

Ende der Weiteren Besonderen Vertragsbedingungen

## Allgemeine Beschreibung der Bauaufgabe
Allgemeine Beschreibung der Bauaufgabe

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
Nach der westseitigen Erweiterung der Heizzentrale im Jahr 2022, soll im Jahr 2023 der Nordtrakt des Kurt-Huber-Gymnasiums saniert werden.

Der rechteckige dreigeschoßiger Baukörper überdeckt im Grundriss von West nach Ost ca. 11m x 102m und umfasst KG, EG und 1.OG.
Die Bausubstanz stammt aus dem Jahr 1954, die allseitige Erweiterung aus dem Jahre 1963 und 1969.

In allen Geschossen spannen Stahlbetonrippendecken von Außenwand zu Außenwand als 2 bzw. 3 Feld-System.
Die tragenden Wände wurden in Mauerwerk ausgeführt. Der Baukörper ist in der Länge 2-fach gefugt.

Auf der Südseite sind hauptsächlich Klassenzimmer (im EG und im OG jeweils 6 Stück) sowie Gruppenräume (UG) untergebracht, die durch einen Nordgang erschlossen werden.
Im Erdgeschoss, auf der westlichen Seite des Längsbaus, befand sich die Wohnung des Hausmeisters.
Die Erschließung erfolgt über zwei Treppenhäuser. Der Haupteingang der Grundschule ist östlich über die Pausenhalle zu erreichen. Auf der Westseite befindet sich ein zweiter Eingang vom Süden her, welcher direkt in den inneren Pausenhof führt.
Längs der Südseite ist das Gelände geböscht um die Belichtung der Räume im Untergeschoss zu ermöglichen. Der Flur im Norden wird über Lichtschächte belichtet.

Das bestehende Kaltdach soll entfernt und durch eine neue Holzkonstruktion mit PV Anlage ersetzt werden.
Auf der Nordseite wird der Baukörper durch 2 rechteckige Anbauten und dazwischenliegende Tiefhöfe räumlich erweitert.
Auf der Südseite ist eine neue Fassade mit Putz/ Verschattungsbalkon und einem neuen Werkhof auf KG-Niveau geplant.
Im Übrigen werden unter anderen in tragende Wände neue Öffnungen hergestellt oder bestehende Öffnungen erweitert. Hierzu sind entsprechende statische Abfangmaßnahmen im Bau- und Endzustand erforderlich. Es entstehen neue Lastkonzentrationen in der Gründung.
Das Gebäude ist durch Wände und Rippendecken ausreichend ausgesteift, die horizontale Belastung aus Erddruck entfällt weitestgehend.
Die Deckenbelastung durch Nutz- und Ausbaulasten darf sich auch nach der Sanierung nicht erhöhen, da keine Tragreserven vorhanden sind.

1) Bauliche Maßnahmen

Allgemeiner Sanierungsbedarf:
- Behebung brandschutztechnischer Mängel
- Energetische Sanierung
- Schadstoff-Sanierung
- Behebung allgemeiner bauphysikalischer Mängeln
- Herstellung der Barrierefreiheit
- Neuorganisation der Raumstruktur
- Sanierung aller Oberflächen

Beseitigung der folgenden funktionalen Mängel
- Grundrissänderungen der Klassenräume und Fachlehrsäle
- Erneuerung der Abhangdecken zur Verbesserung der Raumakustik
- Einrichtung einer Küche mit Speisesaal
- Werkhof im Untergeschoss als Bereich für Freiwerkstätten

Baugrund
Siehe Baugrundgutachten von Sinus Consult vom 24.01.2023.

Gründung
Die Gründung besteht aus Streifen- und Einzelfundamenten und muss wegen des neuen Werkhofes und der neuen, tiefer liegenden Bodenplatten vollständig mit DSV-Säulen unterfangen werden.

Energetische Sanierung
Für das Gebäude wird als Ziel der energetischen Sanierung der Standard GEG 40 festgelegt. Um dieses Ziel zu erreichen, werden alle Gebäudeumfassungsflächen mit einer zusätzlich Fassadendämmung versehen, die verglasten Flächen werden ausgetauscht. Der Keller erhält eine umlaufende Perimeterdämmung. Für den sommerlichen Wärmeschutz erhält die Südseite Putzbalkone mit begehbaren Lamellenrosten. Innenseitig wird ein zusätzlicher Blendschutz eingeplant.

Sanierungsbedarf Schadstoffe
Im Zuge der Sanierungsmaßnahmen werden die festgestellten Schadstoffe bauseits fachgerecht ausgebaut und entsorgt.

Interimsmaßnahmen
Es sind keine Interimsmaßnahmen zur Auslagerung von Klassenräume erforderlich.

## Arbeiten anderer Unternehmer auf der Baustelle
Arbeiten anderer Unternehmer auf der Baustelle

Zum Zeitpunkt des AN Schreinerarbeiten sind folgende Firmen zeitgleich auf der Baustelle tätig:
- AN technische Gewerke (Heizung, Lüftung, Sanitär und Elektro)
- AN Gerüstarbeiten
- AN Malerarbeiten
- AN Küche Cafeteria
- AN Innentüren
- AN Trockenbauarbeiten
- AN Bodenbelagsarbeiten

Auf Grund des straffen Terminplans kann es zu Überschneidungen kommen.
Es ist davon auszugehen, dass mehrere Firmen gleichzeitig auf der Baustelle tätig sind.
Eine enge Absprache und paralleles Arbeiten der verschiedenen Auftragnehmer sind Voraussetzung.

## Baustellenordnung
Baustellenordnung

00. Jeder Mitarbeiter des Auftragnehmers ist dem Bauherrn schriftlich mit Kopie eines Personaldokumentes (Personalausweis, Führerschein o.ä.) zu benennen.

01. Während der Bauarbeiten muss sich mindestens eine ständig anwesende Aufsichtsperson des Auftragnehmers ausreichend auf Deutsch verständigen können. Kann dies nicht gewährleistet werden, muss der AN eine/-n Dolmetscher/-in zur Verfügung stellen.

02. Das übrige Schulgelände, welches nicht zur aktuellen Baumaßnahme gehört, darf nicht betreten werden!

03. Anweisungen des Sicherheitskoordinators sind sofort umzusetzen. Die Sicherheitsunterweisungen von Nachunternehmern hat der Auftragnehmer eigenverantwortlich gemäß den Vorgaben der DGUV und BG vorzunehmen.

04. Auf dem Schulgelände bzw. der Baustelle herrscht absolutes Alkohol- und Rauchverbot. Bei erstmaligem Verstoß wird der Mitarbeiter des AN für den Arbeitstag vom Gelände verwiesen. Bei wiederholtem Verstoß erfolgt Hausverbot für den abgemahnten Mitarbeiter des AN!

05. Auf dem Schulgelände dürfen nur Fahrzeuge fahren, wenn dies für den Baubetrieb unvermeidlich ist. Dies ist vorab mit der örtlicher Bauleitung abzuklären bzw. von der Bauleitung erlaubt werden. Ebenso ist dies nur mit einer zusätzlichen Person, die als Einweiser und zur Sicherung dient, erlaubt. Sonstige Fahrzeuge müssen außerhalb, im öffentlichen Bereich, unter Einhaltung der Straßenverkehrsordnung geparkt werden.

06. Feuergefährliche Tätigkeiten sind der Bauleitung vorher anzuzeigen. Dazu gehören u.a. Schweißarbeiten, Flexarbeiten, Arbeiten mit Gasbrennern, Verwendung brandgefährlicher / explosionsgefährlicher Substanzen.

07. Auf Erfordernisse des Schulbetriebes ist besondere Rücksicht zu nehmen.
Die Einfahrten sind zu folgenden Zeiten nicht nutzbar: 7:30 - 9:00 Uhr und 12:00 - 14:00 Uhr
Auch sind Ein-/Ausgänge und Zuwege ständig freizuhalten!
In der Zeit von 7:30 - 8:15 Uhr darf keine Baustellenanlieferung über die Adalbert-Stifter-Straße erfolgen!

08. Es sind lärmintensive und erschütterungsstarke Arbeiten vorab bei der Bauleitung anzumelden.
Baustelleneinrichtungsflächen sind mit der örtlichen Bauleitung abzustimmen.

09. Die eigenen Arbeitsflächen sind vom AN am Ende eines jeden Arbeitstages aufzuräumen. Fenster und Türen sind zu schließen.

Ende der Allgemeinen Beschreibung der Bauaufgabe

## Darstellung der Bauaufgabe
Darstellung der Bauaufgabe

Gegenstand der Ausschreibungen sind die Schreinerarbeiten gemäß beiliegendem Übersichtsplan. Die Arbeiten sind im Untergeschoss, Erdgeschoss und Obergeschoss auszuführen, mit  folgenden Leistungen:

- Waschtische WC-Räume
- Wandverkleidungen Flure
- Wandverkleidungen in den Waschbeckennischen der Klassenräume
- Einbauregale in den Klassenräumen
- Fensterbänke
- Sitzbänke in den Fluren
- Spiegel in den WC- und Klassenräumen

Ende der Darstellung der Bauaufgabe

## Anlagenverzeichnis
Anlagenverzeichnis

1. Architektur

3427-KHG-ARC-AN-XX-001-5f05- Ansichten
3427-KHG-ARC-SC-XX-003-5f05- Querschnitte 02-03

3427-KHG-ARC-GR-UG-001-5f12- Grundriss UG-01
3427-KHG-ARC-GR-UG-002-5f10- Grundriss UG-02
3427-KHG-ARC-GR-EG-001-5f12- Grundriss EG-01
3427-KHG-ARC-GR-EG-001-5f08- Grundriss EG-02
3427-KHG-ARC-GR-OG-001-5f10- Grundriss OG-01
3427-KHG-ARC-GR-OG-002-5f08- Grundriss OG-02

3427-KHG-ARC-DT-D9-002-5v01- Flurwand EG und OG
3427-KHG-ARC-DT-D9-003-5v01- Flurwand UG
3427-KHG-ARC-DT-D9-004-5v01- Einbauregal Klassenzimmer
3427-KHG-ARC-DT-D9-005-5v01- Waschtisch Klassenzimmer
3427-KHG-ARC-DT-D9-006-5v01- Einbaumöbel Fensterbank Klassenzimmer
3427-KHG-ARC-DT-D9-007-5v01- Einbaumöbel Fensterbank Räume UG
3427-KHG-ARC-DT-D9-009-5f01- Waschtisch Sanitärraum
3427-KHG-ARC-GR-XX-000-5f05- Möblierung_Übersicht Schreinerarbeiten

2. Allgemein/ Baustelle

3427-KHG-ARC-BE-XX-001-5f03- Baustelleneinrichtung

## Technische Angaben
Technische Angaben

1. Der Einbau erfolgt im Untergeschoss, Erdgeschoss und Obergeschoss. Der Materialtransport hat ins Untergeschoss Ebene - 3,23 m und ins Erdgeschoss Ebene + 0,00 m direkt von außen über die Fassadenöffnungen zu erfolgen ins Obergeschoss Ebene +3,60 m erfolgt die Einbringung über das Treppenhaus. Bauseits stehen keine Hebeeinrichtungen zur Verfügung.

2. Alle technischen, maßlichen und für das optische Erscheinungsbild maßgeblichen Einzelheiten sind im Zuge der Planung des AN, vor Bestellung mit dem AG zu klären und festzulegen.

3 Arbeitsablauf
Die Schreinerarbeiten werden etagenweise von unten nach oben ausgeführt. Die nachfolgend beschriebenen Schreinerarbeiten sind getrennt nach Unterkonstruktion und Endmontage auszuführen, um die zeitgleiche Arbeit anderer Unternehmer zu ermöglichen. Der Mehraufwand hierfür wird nicht gesondert vergütet und ist in der Leistung mit einzukalkulieren.

4. Die Räume sind mit Kautschukbelägen ausgestattet. Die Oberbeläge sind partiell im Einbaubereich gegen Beschädigung zu schützen. Sollten hieraus Kosten entstehen sind diese in die Einheitspreise mit einzurechnen.

Ende der technischen Angaben

## Schreinerarbeiten KHG-NT-29_Schreinerarbeiten
Datum: 25.02.2026

### 1 Schreinerarbeiten

#### 1.1 Vorarbeiten

**1.1.1 Vorhalten von Aufenthalts- und Lagerräumen**
Vorhalten von Aufenthalts- und Lagerräumen, da der Auftraggeber Räume, die leicht verschließbar gemacht werden können, nicht zur Verfügung stellt.
Menge: 1,000 psch

**1.1.2 Werkstattplanung/ Montageplanung**
Erstellen von sämtlichen Ausführungs- und Werkstattzeichnungen auf Grund der vom AG übergebenen Ausführungspläne, für alle im LV beschriebenen Arbeiten.

Der AN hat auf Grundlage der vom AG übergebenen Ausführungsplanung, drei Wochen nach Auftragserteilung für alle Positionen die notwendigen  Werkstatt-, Montage- und Detailzeichnungen zu erstellen, mit Grundriss, Ansichten und Wandabwicklungen, unter Berücksichtigung der Einbausituation und Einbringmöglichkeit.

Die Pläne sind im Maßstab 1: 20 bis 1:10 auszuführen, alle notwendigen Details im Maßstab  1:5 bis 1:1, inkl. der Abstimmung mit dem AG, die notwendigen Änderungen sind entsprechend einzuarbeiten vor Beginn der Ausführung vorzulegen.

Die Pläne sind in Papierform 2-fach und auf Datenträger 1-fach vor Ausführung vorzulegen, erst nach Freigabe durch den Architekten darf mit der Fertigung begonnen werden.

Änderungen und wiederholte Vorlage sind in der Leistung mit Einzukalkulieren.

Auf der Baustelle darf nur mit vom AG freigegebenen Plänen gearbeitet werden.

Für alle zum Einsatz kommenden Oberflächen sind vorab, vor Fertigung A4 Handmuster vorzulegen.
Menge: 1,000 psch

#### 1.2 Dokumentation

**1.2.1 Erstellen Dokumentation**
Für den späteren Betrieb und Nutzung sowie für spätere bauliche Maßnahmen ist durch den AN eine Dokumentation an den AG zu übergeben, die nachfolgend aufgeführte Unterlagen soweit zutreffend enthalten muss:

Verzeichnis der Dokumente
-Inhaltsverzeichnis

Nachweis zu Baustoff und Bauart
-Nachweis zur Einhaltung der im LV vorgegebenen Qualität
-Nachweise zu Baustoff-und Bauteilprüfungen
-Allgemeine bauaufsichtliche Zulassungen und Prüfzeugnisse mit
Übereinstimmungsnachweis

Pläne des AN
-Werkstatt und Montagepläne des AN

Produktdatenblätter, Herstellerverzeichnis
-Bauproduktdatenblätter
-Technische Merkblätter der verwendeten Produkte inkl. Sicherheitsdatenblätter
-Hersteller- und Fabrikatsverzeichnis
-Farbangaben

Sämtliche Unterlagen sind 1 x in Papierform, geordnet in DIN A4 Ordner, mit Inhaltsverzeichnis und Trennblättern versehen, zu übergeben.

Die gesamten Unterlagen sind zusätzlich in Digitaler Form als PDF-Dateien auf einem Datenträger zu übergeben. Die Dateiordnung hat der Ordnung in Papierform zu entsprechen.
Alle Dateien müssen mit entsprechenden Dateinamen (Dateiinhalt) versehen sein.
Menge: 1,000 psch

#### 1.3 Wandverkleidungen Flure

*Hinweis: Allgemeine Erläuterung*
Die Flure erhalten an den Wänden zu Klassenräume Holzverkleidungen.
Die Wände sind durch vorspringende Schachtvormauerungen gegliedert,
diese bilden Nischen, die im Untergeschoss Ablagen sowie im Erdgeschoss und Obergeschoss Sitzbänke aufnehmen.
Die Verkleidungen laufen jeweils über die gesamte Länge der Flure durch und werden im Bereich der Schächte jeweils 3-seitig umgeführt.
Im Bereich der bündig eingebundenen Türelemente mit Glasfeldern zu den Klassenräumen läuft die Wandbekleidung als Sturzblende durch.
Sämtliche Bekleidungen werden mit furnierten Oberflächen ausgeführt,
als Echtholzfurnier, Holzart europäische Eiche, als Messerfurnier, Dicke 0,6 mm, klar lackiert matt,
Furnierrichtung vertikal / stehend, bei der Furnierauswahl ist je Holzart / Oberfläche auf eine bestmögliche Homogenität in Farbe und Textur zu achten. Die Furnierblätter sind unter den obigen Vorgaben hinsichtlich Farb- und Texturhomogenität im Furnierbild Brett-/Massivholzcharakter zu fügen.
Furnier schlicht sortiert, vertikale Furnierrichtung, Furnierblätter geschoben,
immer die gleiche Furnierseite sichtbar.
Die Furnierstreifen müssen über die gesamte Plattenhöhe ohne Stoß vertikal  durchlaufen.
Unter den Sitzbänken im Erd- und Obergeschoss sind Heizkörper angeordnet. Die Heizkörper stehen auf dem Fußboden und haben keine Verbindung zur Wand, lichter Wandabstand bis VK Massivwand ca. 10 cm, der Mehraufwand für Behinderung durch die vorhandenen Heizkörper ist in die Einheitspreise einzukalkulieren.

Bereich: Flur UG, 023 und 0.25, EG 1.23 und 1.25, OG 2.23 und 2.25

siehe Plan:
3427-KHG-ARC-GR-XX-000-5f05- Möblierung_Übersicht Schreinerarbeiten
3427-KHG-ARC-DT-D9-003-5v01- Flurwand UG
3427-KHG-ARC-DT-D9-002-5v01- Flurwand EG und OG

**1.3.1 Wandbekleidung Flure EG und OG Höhe bis 325 cm**
*** Bezugsbeschreibung
Wandbekleidung Flure raumhoch,
Höhe ca. 320-325 cm,
mit ca. 8 cm hoher Bodenfreiheit, über bauseitiger Holzsockelleiste,
Bekleidung in der Höhe jeweils einteilig, ohne horizontale Stöße,
Gesamtabstand vom Untergrund bis Vorderkante Bekleidung ca. 4-5 cm,
cm, Befestigungsgrund Bestandsmauerwerk bzw. Stahlbeton verputzt.

Bekleidung der Flächen mit Holzwerkstoff E1, Dicke 19 mm,
Oberfläche furniert, mit Echtholzfurnier, Holzart europäische Eiche, als Messerfurnier, Dicke 0,6 mm, klar lackiert, seidenmatt,
Untere Kante zur bauseitigen Sockelleiste mit Einleimer aus Hartholz, Querschnitt 5x19 mm, wasserfest verleimt, Kante mit Klarlack versiegelt.
Einleimer an sichtbaren An- und Abschlüssen gemäß extra Position.
Bekleidung in der Höhe einteilig, Regelbreite ca. 121,5 cm,
mit Passelementen am Übergang zu den vorspringenden Schächten,
Stöße über Nut- und Feder verbunden, mit Haarfugen ausgebildet.
Befestigung verdeckt, durch Einhängesystem nach Wahl des AN mit der Möglichkeit von Toleranzausgleich.
Oberer Anschluss verdeckt, im Bereich Deckenhohlraum,
Unterseitig mit ca. 8 cm Bodenfreiheit über bauseitiger Sockelleiste,
der Einbau hat flächenbündig mit den angrenzenden Holztürelementen der Klassenräume zu erfolgen.

Arbeitshöhe der zu bearbeitenden oder zu bekleidenden Fläche bis 3,25 m über der Standfläche des hierfür erforderlichen Gerüstes.

Der vorhandene Bodenbelag aus Kautschuk, darf beim Einbau nicht beschädigt werden und ist partiell zu schützen.

s. Plan 3427-KHG-ARC-DT-D9-002-5v01- Flurwand EG und OG

Bereich: Erdgeschoss Flur 1.23 und Flur 1.25, Achse 2/D-J
  Obergeschoss Flur 2.23 und Flur 2.25, Achse 2/D-J
Menge: 145,000 m2

**1.3.2 Wandbekleidung Flure EG und OG Höhe bis 325 cm**
*** wie Position 1.3.1
Höhe der Wandbekleidung ca. 285 cm,
s. Plan 3427-KHG-ARC-DT-D9-003-5v01- Flurwand UG

Bereich: Untergeschoss Flur 0.23 und Flur 0.25, Achse 2/D-J
Menge: 65,000 m2

**1.3.3 Wandbekleidung im Bereich der vorspringenden Schächte**
*** wie Position 1.3.1
Wandbekleidung im Bereich der vorspringenden Schächte,
Höhe ca. 320-325 cm,
Gesamtbreite ca. 325-330 cm,
Bekleidung in der Breite 3-teilig, gleichmäßig aufgeteilt,

Bereich: Erdgeschoss Flur 1.23 Achse 2/H-H'
  Obergeschoss Flur 2.23 Achse 2/H-H'
Menge: 15,000 m2

**1.3.4 Wandbekleidung im Bereich der vorspringenden Schächte**
*** wie Position 1.3.1
Wandbekleidung im Bereich der vorspringenden Schächte,
Höhe ca. 285 cm,
Gesamtbreite ca. 325-330 cm,
Bekleidung in der Breite 3-teilig, gleichmäßig aufgeteilt,

Bereich: Untergeschoss Flur 0.23 Achse 2/H-H'
Menge: 9,500 m2

**1.3.5 Wandbekleidung im Bereich der vorspringenden Schächte EG-OG 2-teilig**
*** wie Position 1.3.1
Wandbekleidung im Bereich der vorspringenden Schächte,
Höhe ca. 320-325 cm,
Gesamtbreite ca. 275-290 cm,
Bekleidung in der Breite 2-teilig, gleichmäßig aufgeteilt.

Bereich: Erdgeschoss Flur 1.23 und Flur 1.25 Achse 2/E-F und 2/I
  Obergeschoss Flur 2.23 und Flur 1.25 Achse 2/E-F und 2/I
Menge: 38,000 m2

**1.3.6 Wandbekleidung im Bereich der vorspringenden Schächte UG 2-teilig**
*** wie Position 1.3.1
Wandbekleidung im Bereich der vorspringenden Schächte,
Höhe ca. 285 cm,
Gesamtbreite ca. 275-290 cm,
Bekleidung in der Breite 2-teilig, gleichmäßig aufgeteilt.

Bereich: Untergeschoss Flur 0.23 und Flur 025 Achse 2/E-F und 2/I
Menge: 17,000 m2

**1.3.7 Wandbekleidung im Bereich der vorspringenden Schächte EG-OG 1-teilig**
*** wie Position 1.3.1
Wandbekleidung im Bereich der vorspringenden Schächte,
Höhe ca. 320-325 cm,
Gesamtbreite ca. 125-130 cm,
Bekleidung in der Breite 1-teilig.

Bereich: Erdgeschoss Flur 1.23 und Flur 1.25 Achse 2/G
  Obergeschoss Flur 2.23 und Flur 1.25 Achse 2/G
Menge: 18,000 m2

**1.3.8 Wandbekleidung im Bereich der vorspringenden Schächte UG 2-teilig**
*** wie Position 1.3.1
Wandbekleidung im Bereich der vorspringenden Schächte,
Höhe ca. 285 cm,
Gesamtbreite ca. 125-130 cm,
Bekleidung in der Breite 1-teilig.

Bereich: Untergeschoss Flur 0.23 und Flur 025 Achse 2/G
Menge: 8,000 m2

**1.3.9 Wandbekleidung im Bereich der vorspringenden Schächte EG-OG 1-teilig**
*** wie Position 1.3.1
Wandbekleidung im Bereich der vorspringenden Schächte,
Höhe ca. 320-325 cm,
Gesamtbreite ca. 50-55 cm,
Bekleidung in der Breite 1-teilig.

Bereich: Erdgeschoss Flur 1.23 Achse 2/J und Flur 1.25 Achse 2/D
  Obergeschoss Flur 2.23 Achse 2/J und Flur 1.25 Achse 2/D
Menge: 7,000 m2

**1.3.10 Wandbekleidung im Bereich der vorspringenden Schächte UG 2-teilig**
*** wie Position 1.3.1
Wandbekleidung im Bereich der vorspringenden Schächte,
Höhe ca. 285 cm,
Gesamtbreite ca. 50-55 cm,
Bekleidung in der Breite 1-teilig.

Bereich: Untergeschoss Flur 0.23 Achse 2/J und Flur 025 Achse 2/D
Menge: 3,000 m2

**1.3.11 Seitenbekleidung im Bereich der vorspringenden Schächte, Breite ca. 40 cm, EG und OG**
*** wie Position 1.3.1
Seitenbekleidung im Bereich der vorspringenden Schächte,
Breite ca. 40-42 cm,
Höhe ca. 320-325 cm,
Bekleidung in der Größe 1-teilig.
Anschlüsse zur Wandbekleidung stumpf, mit Haarfuge,
über Nut und Feder verbunden, Anschluss teilweise einseitig an bauseitiges Türelement,
Bereich: Erdgeschoss Flur 1.23 und Flur 1.25 Achse 2/D-J
  Obergeschoss Flur 2.23 und Flur 2.25 Achse 2/D-J
Menge: 18,000 St

**1.3.12 Seitenbekleidung im Bereich der vorspringenden Schächte, Breite ca. 40 cm, Untergrund schiefwinkelig, EG und OG**
*** wie Position 1.3.1
Seitenbekleidung im Bereich der vorspringenden Schächte,
Breite ca. 40-42 cm,
Höhe ca. 320-325 cm,
Bekleidung in der Größe 1-teilig,
Untergrund im Grundriss schiefwinkelig, Abstand vom Untergrund 4-9 cm,
die Bekleidung ist rechtwinkelig einzubauen,
Anschlüsse zur Wandbekleidung stumpf, mit Haarfuge,
über Nut und Feder verbunden.
Bereich: Erdgeschoss Flur 1.25 Achse 2/E-G
  Obergeschoss Flur 2.25 Achse 2/E-G
Menge: 6,000 St

**1.3.13 Seitenbekleidung im Bereich der vorspringenden Schächte, Breite ca. 30 cm, UG**
*** wie Position 1.3.2
Seitenbekleidung im Bereich der vorspringenden Schächte,
Breite ca. 27-30 cm,
Höhe ca. 285 cm,
Bekleidung in der Größe 1-teilig.
Anschlüsse zur Wandbekleidung stumpf, mit Haarfuge,
über Nut und Feder verbunden, Anschluss teilweise einseitig an bauseitiges Türelement,
Bereich: Untergeschoss Flur 0.23 und Flur 0.25 Achse 2/D-J
Menge: 12,000 St

**1.3.14 Sturzblende horizontal, flurseitig**
*** wie Position 1.3.1
Ausführung als horizontale Sturzblende, vor bauseitiger Bekleidung aus Hartgipsplatten, Einbau bündig mit Vorderkante des bauseitigen Türelementes,
Größe (BxH) ca. 370-380x44-46 cm,
in der Länge 3-teilig, Stöße stumpf mit Haarfuge, Stöße am Übergang zur Wandbekleidung stumpf mit Haarfuge, Verbindung je über Nut und Feder,
Stöße sind nur im Achsraster der darunter angeordneten Türelemente zulässig.
Befestigung direkt auf dem Untergrund aus Hartgipsplatte, einschl. Untergrundvorbehandlung und Haftgrund Der Einbau hat niveaugleich mit dem Türelement zu erfolgen.

Bereich UG, EG, OG,  zu Türnummer:
0.14-T01, 0.15-T01, 0.16-T01, 0.17-T01, 0.18-T01,
1.11-T01, 1.12-T01, 1.13-T01, 1.14-T01, 1.15-T01, 1.16-T01,
2.12-T01, 2.13-T01, 2.14-T01, 2.15-T01, 2.16-T01, 2.17-T01
Menge: 17,000 St

**1.3.15 Sturzblende horizontal, flurseitig**
*** wie Position 1.3.1
Ausführung als horizontale Sturzblende, vor bauseitiger Bekleidung aus Hartgipsplatten, Einbau bündig mit Vorderkante des bauseitigen Türelementes, , Größe (BxH) ca. 315 x 44-46 cm,
in der Länge 3-teilig, Stöße stumpf mit Haarfuge, Stöße am Übergang zur Wandbekleidung stumpf mit Haarfuge, Verbindung je über Nut und Feder,
Stöße sind nur im Achsraster der darunter angeordneten Türelemente zulässig.
Befestigung direkt auf dem Untergrund aus Hartgipsplatte, einschl. Untergrundvorbehandlung und Haftgrund Der Einbau hat niveaugleich mit dem Türelement zu erfolgen.

Bereich UG, Türnummer: 0.13-T01
Menge: 1,000 St

**1.3.16 Sichtkante Anschluss an Türelement**
Sichtkante Anschluss an Türelement,
die Seitenkanten der vertikalen und horizontalen Abschlüssen der Wandbekleidungen im Bereich der bauseitigen Kassenraumtüren sind jeweils mit Einleimern aus Eichenholz auszuführen, Querschnitt 5/19 mm, Oberfläche geschliffen und matt klar lackiert, Kanten gefast.
Bereich: Seitenkante Wandbekleidung und Unterseite Sturzuntersicht
Menge: 170,000 m

**1.3.17 Sichtkanten im Bereich der vorspringenden Ecken**
Die Sichtkanten im Bereich der vorspringenden Ecken an Wandversprüngen
sind jeweils mit Einleimern aus Eichenholz auszuführen, Querschnitt 10/19 mm, Oberfläche geschliffen und matt klar lackiert, Kanten mindestens 2 mm gerundet. Einzellänge 285-325 cm.
Menge: 115,000 m

**1.3.18 Passgenauer Anschluss an begrenzende Wände**
Passgenauer Anschluss an begrenzende Wände an vertikalen Abschlüssen.
Die Wandbekleidung ist mittels sichtbar bleibendem Passschnitt ohne Leistenabdeckung an begrenzende Wände anzuschließen, Ausführung einschl. Beilage von Kompriband, der Anschluss ist elastisch mit Acrylfugenmasse in einem Farbton nach Angaben AG abzufugen.

Bereich: Wandanschlüsse in Achse D/G/J
Menge: 38,000 m

**1.3.19 Sitzbank B40, Länge 345-350 cm**
*** Bezugsbeschreibung
Sitzbank in Nische der Flurwand mit Wandbekleidung,
auskragend an Wand montiert, ohne Füße,
als Sitzfläche ohne Rückenlehne, Traglast 125 kg/m,
bestehend aus:

- Unterkonstruktion aus Winkelprofilen, von der Vorderkante eingerückt, unterseitig eingelassen, möglichst nicht sichtbar, für eine Traglast von 125 kg/m,
mit Schrauben und Ankern hinter der Holzverkleidung an Massivwand aus verputztem Bestandsmauerwerk montiert, einschl. bauaufsichtlich zugelassenen Ankern.
- 1x Sitzfläche in der Länge einteilig, aus Stäbchentischlerplatte, 5-fach,
E1, Dicke 40 mm, Oberfläche furniert, mit Echtholzfurnier, Holzart europäische Eiche, als Messerfurnier, Dicke 0,6 mm, Furnierrichtung längs, Vorderkante und einseitig eine Seitenkante mit Einleimer aus Eichenholz, 10x40 mm, Holzart passend zum Furnier, Kanten mind. 2 mm gerundet, Ecke 5 mm gerundet, Oberfläche aller Holzteile klar lackiert, seidenmatt
- Die Bank ist passgenau und fugenlos 2-seitig an die Wandverkleidung anzuschließen, das passgenaue Anarbeiten der Wandverkleidung an die durchdringende Unterkonstruktion ist in den Einheitspreis einzukalkulieren.
- Oberfläche der Stahlteile 2-fach deckend beschichtet in einem RAL-Farbton nach Angaben AG.
- Der Einbau erfolgt über bauseitigem Heizkörper.
- Ausführung exakt nach Aufmaß, die Sitzbänke variierten in der Länge,
Breite der Sitzbank 40 cm, Länge der Sitzbank ca. 345-350 cm.
Bereich EG und OG Achse 2/D-E
Menge: 2,000 St

**1.3.20 Sitzbank B40, Länge 355-360 cm**
*** wie Position 1.3.19
Breite der Sitzbank 40 cm, Länge der Sitzbank ca. 355-360 cm.
Bereich EG und OG Achse 2/I-J
Menge: 2,000 St

**1.3.21 Sitzbank B40, Länge 364-370 cm**
*** wie Position 1.3.19
Breite der Sitzbank 40 cm, Länge der Sitzbank ca. 364-370 cm.
Bereich EG und OG Achse 2/E-H
Menge: 6,000 St

**1.3.22 Sitzbank B40, Länge 371-376 cm**
*** wie Position 1.3.19
Breite der Sitzbank 40 cm, Länge der Sitzbank ca. 371-376 cm.
Bereich EG und OG Achse 2/H'-I
Menge: 2,000 St

**1.3.23 Ablage B28, Länge 355-360 cm**
*** wie Position 1.3.19
Ausführung als Ablage, Breite ca. 28 cm, Länge ca. 355-360 cm.
Bereich UG Achse 2/I-J
Menge: 1,000 St

**1.3.24 Ablage B28, Länge 365-370 cm**
*** wie Position 1.3.19
Ausführung als Ablage, Breite ca. 28 cm, Länge ca. 365-370 cm.
Bereich UG Achse 2/E-H
Menge: 3,000 St

**1.3.25 Ablage B28, Länge 371-376 cm**
*** wie Position 1.3.19
Ausführung als Ablage, Breite ca. 28 cm, Länge ca. 371-376 cm.
Bereich UG Achse 2/H'-I
Menge: 1,000 St

**1.3.26 Ablage B28, Länge 419-423 cm**
*** wie Position 1.3.19
Ausführung als Ablage, Breite ca. 28 cm, Länge ca. 419-423 cm.
Bereich UG Achse 2/D-E
Menge: 1,000 St

**1.3.27 Revisionsklappe in Wandbekleidung Größe 30x30 cm**
*** Bezugsbeschreibung
Revisionsklappe in Wandbekleidung,
rahmenlos und flächenbündig in der Wandverkleidung,
Material und Oberfläche wie Wandbekleidung,
das Furnierbild muss ansatzlos durchlaufen,
als Abschluss der Wandverkleidung und an der Platte der Revisionsklappe
4-seitig Einleimer aus Eichenholz, Dicke 5 mm, Kanten lackiert wie Oberfläche,
mit Unterkonstruktion nach Wahl des AN, 2 verdeckten Bändern und
Push Lock Verschluss.
Lage entsprechend der Öffnungen im Rohbau, einschl. Abstimmung der unterkonstruktion

Größe 30x30 cm
Menge: 5,000 St

**1.3.28 Größe 40x40 cm**
*** wie Position 1.3.27
Menge: 6,000 St

**1.3.29 Ausschnitt ELT**
Ausschnitt für Schalterdose in der Wandbekleidung, Durchmesser ca. 68 mm, einschl. einer Hohlwand-Installationsdose, Tiefe ca. 50 mm,
Menge: 36,000 St

#### 1.4 Einbaumöbel unter den Fenstern

*Hinweis: Allgemeine Erläuterung*
Die Klassen- und Sonderräume erhalten an der südseitigen Außenfassade unter den bauseitigen Fensterbänken Holzverkleidungen vor bauseitigen Lüftungsgeräten und je Raum eine Holzverkleidungen im Bereich von Heizkörpernischen.
In den Klassenräumen im Erdgeschoss und Obergeschoss ist jeweils ein halbhoher Einbauschrank unter der Fensterbank auszuführen.
Der Einbau erfolgt jeweils zwischen den Fassadenstützen,
die Stützen sind im Untergeschoss rechteckig, im Erd- und Obergeschoss rund.

Sämtliche Blenden und Möbelfronten werden mit furnierten Oberflächen ausgeführt, als Echtholzfurnier, Holzart europäische Eiche, als Messerfurnier, Dicke 0,6 mm, klar lackiert matt,
Furnierrichtung vertikal / stehend, bei der Furnierauswahl ist je Holzart / Oberfläche auf eine bestmögliche Homogenität in Farbe und Textur zu achten. Die Furnierblätter sind unter den obigen Vorgaben hinsichtlich Farb- und Texturhomogenität im Furnierbild Brett-/Massivholzcharakter zu fügen.
Furnier schlicht sortiert, vertikale Furnierrichtung, Furnierblätter geschoben,
immer die gleiche Furnierseite sichtbar.
Die Furnierstreifen müssen über die gesamte Höhe ohne Stoß vertikal  durchlaufen.

Bereich: Untergeschoß Raum 0.12, 0.13, 0.14, 0.15, 0.16, 0.17, 0.18
Erdgeschoss Klassenraum 1.11, 1.12, 1.13, 1.14, 1.15, 1.16,
Obergeschoss Klassenraum 2.12, 2.13, 2.14, 2.15, 2.16, 2.17

siehe Plan:
3427-KHG-ARC-GR-XX-000-5f05- Möblierung_Übersicht Schreinerarbeiten
3427-KHG-ARC-DT-D9-006-5v01- Einbaumöbel Fensterbank Klassenzimmer
3427-KHG-ARC-DT-D9-007-5v01- Einbaumöbel Fensterbank Räume UG

**1.4.1 U-förmige Blende im Bereich der runden Fassadenstützen EG-OG**
*** Bezugsbeschreibung
U-förmige Blende im Bereich der runden Fassadenstützen.
An den runden Fassadenstützen im Erdgeschoss und Obergeschoss darf nichts befestigt werden, hier muss als Unterkonstruktion für die nachfolgend beschriebenen Blenden und zum Verschluss des Hohlraumes von der Rückseite eine U-förmige Blende eingestellt werden,
Höhe von OK Fertigfußboden bis UK Fensterbank, ca. 96-100 cm,
exakt nach Aufmaß,
Querschnitt (BxT) ca. 23,5 x 12 cm,
bestehend aus Holzwerkstoff E1, Dicke 19 mm, an den Ecken eingenutet und verleimt,
Oberfläche Melaminharzbeschichtet, Farbton schwarz, an den beiden Vorderkanten mit Anleimer aus Hartholz, 5x19 mm, schwarz gebeizt und klar lackiert.
Die untere Schnittkante zum Fußboden ist zu versiegeln.

Der Einbau erfolgt mit einem Abstand von 2 cm zur Rundstütze, Befestigung verdeckt an UK Fensterbank und Fertigfußboden, unter Beilage von Kompribändern, der Anschluss ist elastisch mit Silikon in einem Farbton nach Angaben AG abzufugen.

Die Blenden sind fluchtgerecht hinter den Fassadenstützen einzubauen und dienen zur Befestigung der Blenden für die Lüftungsgeräte.

Siehe Plan 3427-KHG-ARC-DT-D9-006-5v01- Einbaumöbel Fensterbank Klassenzimmer

Bereich: Erdgeschoss und Obergeschoss Achse 4/D-J .
Menge: 12,000 St

**1.4.2 L-förmige Blende**
*** wie Position 1.4.1
Ausführung als L-förmige Blende, Querschnitt (BxT) ca. 23,5 x 12 cm,
jeweils im Bereich der ersten und letzten Stützenachse des Raumes,
hier schließt jeweils einseitig die Verkleidung der Heizkörpernischen bzw. der Schrankkorpus an.
Menge: 24,000 St

**1.4.3 L-förmige Blende Oberfläche furniert UG**
*** wie Position 1.4.1
Ausführung als L-förmige Blende, Querschnitt (BxT) ca. 20 x 25 cm,
Höhe ca. 91-95 cm,
Außenseite sichtbar, Ecke auf Gehrung ausgebildet, Oberfläche furniert, mit Echtholzfurnier, Holzart europäische Eiche, als Messerfurnier, Dicke 0,6 mm, klar lackiert, seidenmatt,
Einbau jeweils im Bereich von Türöffnung,
Anschluss einseitig an Holzprofil der Pfosten-Riegel-Fassade und einseitig
an rechteckige Stahlbetonstütze, unter Beilage eines über die gesamte Höhe durchlaufenden Kantholzes 20x20 mm, aus Hartholz, schwarz gebeizt und lackiert, unter Beilage eines Kompribandes, der Anschluss ist elastisch mit Acrylfugenmasse abzufugen, Farbton nach Angaben AG.

Siehe Plan 3427-KHG-ARC-DT-D9-007-5v01- Einbaumöbel Fensterbank Räume UG

Bereich: Untergeschoss Achse 4/D-J
Menge: 11,000 St

**1.4.4 Blende Lüftungsgerät, demontierbar**
*** Bezugsbeschreibung
Blende vor Lüftungsgerät, unter bauseitiger Fensterbank,
demontierbar, in der Größe einteilig,
zwischen Rundstützen, exakt eingepasst, in unterschiedlichen Breiten,
Höhe ca. 96 cm,
Breite ca. 238-240 cm, exakt nach Aufmaß, an beiden Seiten mit 2 cm breiter offener Fuge zu den Rundstützen.
Oberseitig mit nach oben offener Ausnehmung von 2,2 cm,
Länge je ca. 200 cm.

Mit Trägerplatte aus Holzwerkstoff E1, Dicke 19 mm,
Oberfläche furniert, mit Echtholzfurnier, Holzart europäische Eiche, als Messerfurnier, Dicke 0,6 mm, 3-fach klar lackiert, seidenmatt,
Beide Seitenkanten und Oberkante 3-seitig um Ausnehmung mit Einleimer aus Eichenholz,
Querschnitt 5x19 mm, klar lackiert seidenmatt Kanten gerundet, Radius 2 mm,
Untere Kante mit wasserfestem Einleimer nach Wahl des AN, und eingefrästem Dichtungsprofil, Farbton schwarz für einen Einbau mit ca. 5 mm Bodenfreiheit.

Die Bekleidung ist demontierbar in die Öffnung einzusetzen, die Befestigung hat an vorbeschriebenen U-förmigen Blenden zu erfolgen, einschl. verdeckter Unterkonstruktion nach Wahl des AN, eine Arretierung nach Wahl des AN zur sicheren Fixierung, mit werkzeugloser Öffnung ist in den Einheitspreis mit einzukalkulieren. Sämtliche Teile der Unterkonstruktion sind schwarz beschichtet auszuführen.

In der Blende ist ein Ausschnitt für Lüftungsgitter vorzusehen,
Größe ca. 1625x125 mm, einschl. umlaufender Ausfräsung für flächenbündigen Einbau des Lüftungsgitters.
Lüftungsgitter gemäß extra Position.

Der vorhandene Bodenbelag aus Kautschuk, darf beim Einbau nicht beschädigt werden und ist partiell zu schützen.

Siehe Plan 3427-KHG-ARC-DT-D9-006-5v01- Einbaumöbel Fensterbank Klassenzimmer

Bereich: Erdgeschoss und Obergeschoss Achse 4/D-J
Menge: 16,000 St

**1.4.5 Breite der Blende über 240 bis 245 cm**
*** wie Position 1.4.4
Breite der Blende über 240 bis 245 cm, in unterschiedlichen Breiten, exakt nach Aufmaß.

Bereich: Erdgeschoss und Obergeschoss Achse 4/D-J
Menge: 8,000 St

**1.4.6 Breite der Blende 223 bis 226 cm, Höhe der Blende 91 cm, einschl. Unterkonstruktion**
*** wie Position 1.4.4
Breite der Blende ca. 223 bis 226 cm, in unterschiedlichen Breiten, exakt nach Aufmaß, Höhe der Blende 91 cm,
der Einbau erfolgt in diesem Bereich an rechteckigen Betonstützen bzw. verputzten Stahlbetonwänden, jeweils einschl. Unterkonstruktion aus Kantholz aus Hartholz, 40x50 mm, Länge 89 cm, Oberfläche schwarz gebeizt und lackiert, mit versenkten Schrauben und Ankern am Massivbau befestigt. Die Blenden sind je mit 20 mm breiten Schattenfugen zu den begrenzenden Stützen bzw. Wänden einzubauen.

Siehe Plan 3427-KHG-ARC-DT-D9-007-5v01- Einbaumöbel Fensterbank Räume UG

Bereich: Untergeschoss Achse 4/D-H
Menge: 7,000 St

**1.4.7 Breite der Blende über 226 bis 229 cm, Höhe der Blende 91 cm, einschl. Unterkonstruktion**
*** wie Position 1.4.4
Breite der Blende über 226 bis 229 cm, in unterschiedlichen Breiten, exakt nach Aufmaß, Höhe der Blende 91 cm,
der Einbau erfolgt in diesem Bereich an rechteckigen Betonstützen bzw. verputzten Stahlbetonwänden, jeweils einschl. Unterkonstruktion aus Kantholz aus Hartholz, 40x50 mm, Länge 89 cm, Oberfläche schwarz gebeizt und lackiert, mit versenkten Schrauben und Ankern am Massivbau befestigt. Die Blenden sind je mit 20 mm breiten Schattenfugen zu den begrenzenden Stützen bzw. Wänden einzubauen.

Siehe Plan 3427-KHG-ARC-DT-D9-007-5v01- Einbaumöbel Fensterbank Räume UG

Bereich: Untergeschoss Achse 4/H'-J
Menge: 4,000 St

**1.4.8 Verkleidung Heizkörpernische EG und OG**
*** Bezugsbeschreibung
Verkleidung für Heizkörpernische, unter bauseitiger Fensterbank,
fest eingebaut, nicht demontierbar,
in der Größe einteilig, mit Blende vor bauseitigem Kabelkanal,
zwischen Massivwand und Rundstütze, exakt eingepasst,
in unterschiedlichen Breiten,
Gesamthöhe ca. 96 cm, Höhe der Nische ca. 81,5 cm,
Tiefe der Nische 20 cm,
Höhe der Blende für Kabelkanal 15 cm,
Breite gesamt ca. 230-235 cm, exakt nach Aufmaß, an beiden Seiten zu den begrenzenden Massivbauteilen mit 2 cm breiter offener Fuge.

Beidseitig über die gesamte Höhe mit Seitenwand, Breite 20 cm,
oberseitig mit Ausnehmung im Bereich Blende und Kabelkanal, mit passgenauem Anschluss an die Träger der bauseitigen Fensterbank,
oberseitig mit Abdeckung über der Heizkörpernische und abnehmbarer Blende vor Kabelkanal, unterseitig ist die Nische offen.

Seitenwände, Nischenrückwand, oberer Abdeckung und Blende aus Holzwerkstoff E1, Dicke 19 mm, Rückwand eingenutet und kraftschlüssig verleimt.

Oberfläche furniert, mit Echtholzfurnier, Holzart europäische Eiche, als Messerfurnier, Dicke 0,6 mm, klar lackiert, seidenmatt,
Vorderkanten Seitenwände, Vorderkante obere Abdeckung der Nische, Unter- und Oberkante der abnehmbaren Blende, je mit Einleimer aus Eichenholz,
Querschnitt 5x19 mm, 3-fach klar lackiert seidenmatt Kanten gerundet, Radius 2 mm,
offene untere Kanten der Seitenwände und Rückwand mit wasserfestem Einleimer nach Wahl des AN.

Die Bekleidung ist fest in die Öffnung einzubauen, die Befestigung hat einseitig verdeckt an der L-förmigen Blenden zu erfolgen.
Einseitig ist die Bekleidung unter Beilage eines über die gesamte Höhe durchlaufenden Kantholzes 20x20 mm, aus Hartholz, schwarz gebeizt und lackiert an Massivwand anzuschließen.
Als Abschluss zur Massivwand und zum Fertigfußboden ist jeweils ein Kompriband beizulegen, die Anschlüsse sind elastisch abzufugen, zum Fertigfußboden mit Silikon, zur Wand mit Acrylfugenmasse, Farbton jeweils nach Angaben AG.

Die Blende vor Kabelkanal ist demontierbar auszuführen, eine Arretierung nach Wahl des AN ohne Beeinträchtigung der Einbaulage des Kabelkanals, zur Fixierung und werkzeugloser Öffnung ist in den Einheitspreis mit einzukalkulieren.

Kabelkanal bauseits, Bohrungen für die Elektroinstallation gemäß extra Position. Der Heizkörper wird erst nach Einbau der Nischenkonstruktion montiert.

Der vorhandene Bodenbelag aus Kautschuk, darf beim Einbau nicht beschädigt werden und ist partiell zu schützen.

Siehe Plan 3427-KHG-ARC-DT-D9-006-5v01- Einbaumöbel Fensterbank Klassenzimmer

Bereich: Erdgeschoss und Obergeschoss Achse 4/D-J
Menge: 12,000 St

**1.4.9 Verkleidung Heizkörpernische UG**
*** wie Position 1.4.8
Verkleidung für Heizkörpernische im Untergeschoss,
Gesamthöhe des Elementes ca. 91 cm,
Breite gesamt ca. 207-210 cm, exakt nach Aufmaß, an beiden Seiten zu den begrenzenden Massivbauteilen mit 2 cm breiter offener Fuge.

Der Einbau erfolgt in diesem Bereich an rechteckigen Betonstützen bzw. verputzten Stahlbetonwänden, in diesem Bereich beidseitig mit schwarz gebeiztem Kantholz 20x20 mm, über die Gesamte Höhe, zur Ausbildung der Schattenfuge.

Siehe Plan 3427-KHG-ARC-DT-D9-007-5v01- Einbaumöbel Fensterbank Räume UG

Bereich: Untergeschoss Achse 4/D
Menge: 1,000 St

**1.4.10 Verkleidung Heizkörpernische UG**
*** wie Position 1.4.8
Verkleidung für Heizkörpernische im Untergeschoss,
Gesamthöhe des Elementes ca. 91 cm,
Breite gesamt ca. 223-226 cm, exakt nach Aufmaß, an beiden Seiten zu den begrenzenden Massivbauteilen mit 2 cm breiter offener Fuge.

Der Einbau erfolgt in diesem Bereich an rechteckigen Betonstützen bzw. verputzten Stahlbetonwänden, in diesem Bereich beidseitig mit schwarz gebeiztem Kantholz 20x20 mm, über die Gesamte Höhe, zur Ausbildung der Schattenfuge.

Siehe Plan 3427-KHG-ARC-DT-D9-007-5v01- Einbaumöbel Fensterbank Räume UG

Bereich: Untergeschoss Achse 4/E-H
Menge: 4,000 St

**1.4.11 Verkleidung Heizkörpernische UG**
*** wie Position 1.4.8
Verkleidung für Heizkörpernische im Untergeschoss,
Gesamthöhe des Elementes ca. 91 cm,
Breite gesamt über 226-230 cm, exakt nach Aufmaß, an beiden Seiten zu den begrenzenden Massivbauteilen mit 2 cm breiter offener Fuge.

Der Einbau erfolgt in diesem Bereich an rechteckigen Betonstützen bzw. verputzten Stahlbetonwänden, in diesem Bereich beidseitig mit schwarz gebeiztem Kantholz 20x20 mm, über die Gesamte Höhe, zur Ausbildung der Schattenfuge.

Siehe Plan 3427-KHG-ARC-DT-D9-007-5v01- Einbaumöbel Fensterbank Räume UG

Bereich: Untergeschoss Achse 4/H'-J
Menge: 2,000 St

**1.4.12 Einbauschrank EG und OG**
*** Bezugsbeschreibung
Einbauschrank unter bauseitiger Fensterbank,
fest eingebaut,
mit 3 Abteilen, je mit 2 aufliegenden Drehtüren und durchlaufender Sockelblende, bündig mit den Türen,
oberseitig mit abnehmbarer Blende vor bauseitigem Kabelkanal, Ausführung analog Heizkörpernische,
der Einbauschrank ist zwischen Massivwand und Rundstütze, exakt eingepasst, in unterschiedlichen Schrankbreiten,
Gesamthöhe ca. 96 cm,
Gesamtbreite ca. 227-232 cm, exakt nach Aufmaß, an beiden Seiten zu den begrenzenden Massivbauteilen mit 2 cm breiter Fuge.

Höhe Schrankkorpus incl. Sockel ca. 84 cm,
Sockelhöhe 8 cm,
Tiefe Schrankkorpus 34 cm,
Höhe der Blende für Kabelkanal 15 cm,
Sockel und Blende in der Länge je einteilig.

Korpus, Sockel, Rückwand, Türen, Fachböden, Blenden je aus Holzwerkstoff E1, Dicke 19 mm,
Rückwand eingenutet und kraftschlüssig verleimt,

Oberflächen
nicht sichtbarer Bereich Korpus, Rückwand und Fachboden  Melaminharzbeschichtet, mit Anleimern aus Kunststoff, Farbton grau nach Mustervorlage,
verdeckt liegende Plattenkanten sind mit Kunststoffanleimern, Dicke 2 mm zu versehen, sichtbare Kanten an den Korpusvorderseiten sind mit Anleimern aus Eichenholz, Querschnitt 5x19 mm zu versehen, Holzart passend zum Furnier.
Die sichtbare Seitenwand im Anschluss an Rundstütze ist beidseitig mit HPL-Schichtstoff zu belegen, außen im Farbton schwarz, innen im Farbton grau, analog der restlichen Korpusinnenflächen. Vorderkante mit Anleimer aus Eichenholz. Querschnitt 5x19 mm.

Oberfläche der Türen, Sockel und Blenden furniert, mit Echtholzfurnier, Holzart europäische Eiche, als Messerfurnier, Dicke 0,6 mm, klar lackiert, seidenmatt,
Kanten je mit Einleimern aus Eichenholz,
Querschnitt 5x19 mm, 3-fach klar lackiert seidenmatt Kanten gerundet, Radius 2 mm,
Unterkante Sockel und Seitenwände mit wasserfestem Einleimer nach Wahl des AN.

Der Unterschrank ist fest in die Öffnung einzubauen, die Befestigung hat einseitig verdeckt an der L-förmigen Blenden zu erfolgen.
Einseitig ist der Schrank unter Beilage eines über die gesamte Höhe durchlaufenden Kantholzes 20x20 mm, aus Hartholz, schwarz gebeizt und lackiert an Massivwand anzuschließen.
Als Abschluss zur Massivwand und zum Fertigfußboden ist jeweils ein Kompriband beizulegen, die Anschlüsse sind elastisch abzufugen, zum Fertigfußboden mit Silikon, zur Wand mit Acrylfugenmasse, Farbton jeweils nach Angaben AG.

Sockelblende und Blende vor Kabelkanal sind demontierbar auszuführen, eine Arretierung nach Wahl des AN ohne Beeinträchtigung der Einbaulage des Kabelkanals, zur Fixierung und werkzeugloser Öffnung ist in den Einheitspreis mit einzukalkulieren.
Im Schrankkorpus ist ein unterer Boden zu Revisionszwecken demontierbar auszuführen, einschl. Arretierung nach Wahl des AN.

Beschläge
- 12 Topfscharniere Öffnungswinkel 107° für aufliegende Drehtüren, mit Schließautomatik und Anschlagdämpfung über eingebohrte Dämpfer,
- 3x Anschlagleiste aus Eichenholz
- 3x Drehstangenschloss für bauseitigen Profilzylinder, mit 2-Punkt-Verriegelung, einschl. Schließmulden,
PZ-Rosette aus Edelstahl, geschliffen matt, Befestigung verdeckt
- 3 höhenverstellbare Fachböden, hierfür sind die Seitenwände mit Lochrasterbohrungen von 0,5 HE (32.5 mm) zu versehen, Ausführung 2-reihig,
je Fachboden 4 Sicherheitsbodenträger mit Krallen gegen unbeabsichtigtes Herausfallen aus den Lochreihen und Sicherheitszapfen, die ein Herausziehen der Böden verhindert.

Kabelkanal bauseits, Bohrungen für die Elektroinstallation gemäß extra Position.
Der vorhandene Bodenbelag aus Kautschuk, darf beim Einbau nicht beschädigt werden und ist partiell zu schützen.

Ausführung einschließlich sämtlicher Befestigungs- und Verbindungsmittel, gemäß beiliegendem Plan 3427-KHG-ARC-DT-D9-006-5v01- Einbaumöbel Fensterbank Klassenzimmer

Bereich: Erdgeschoss und Obergeschoss Achse 4/D-H
Menge: 8,000 St

**1.4.13 Einbauschrank EG und OG**
*** wie Position 1.4.12
Gesamtbreite ca. 234-237 cm, exakt nach Aufmaß in unterschiedlichen Breiten.

Bereich: Erdgeschoss und Obergeschoss Achse 4/H'-J
Menge: 4,000 St

**1.4.14 Ausschnitt ELT**
*** Bezugsbeschreibung
Ausschnitt für Schalterdose in der Blende vor Kabelkanal Durchmesser
ca. 68 mm, Ausführung für Einzel- und Mehrfachkombinationen,
werkseitig im Zuge der Herstellung.
Abrechnung nach Stück Ausschnitt.
Menge: 130,000 St

**1.4.15 als nachträglicher Ausschnitt auf der Baustelle**
*** wie Position 1.4.14
als nachträglicher Ausschnitt auf der Baustelle.
Menge: 10,000 St

**1.4.16 Ausschnitt Heizleitung vor Ort**
Ausschnitt für Heizleitung, in der Rückwand der Heizkörpernische,
Durchmesser bis 50 mm, Ausführung auf der Baustelle, passgenauer nach Aufmaß der Leitungen vor Ort und Absprache mit dem Heizungsbauer.
Abrechnung nach Stück Ausschnitt.
Menge: 38,000 St

**1.4.17 Lüftungsgitter zu vorbeschriebenen Blenden vor Lüftungsgerät**
Lüftungsgitter zu vorbeschriebenen Blenden vor den Lüftungsgeräten,
Aluminium, E6 EV1 eloxiert, mit feststehenden horizontalen Lamellen, 0 Grad, Lamellenteilung 12,5 mm, ohne Anbauteile nur als Lüftungsgitter,
mit umlaufendem schmalem Frontrahmen, L-förmig, Ansichtsbreite ca. 10 mm,
Einbau verdeckt, Rahmen flächenbündig mit Blende.
In der Größe einteilig, Abmessung (BxH) ca. 1625x125 mm,
geometrisch freier Querschnitt A geo 0,106 [m2] H-F0.
Menge: 35,000 St

#### 1.5 Einbauregale Klassenzimmer

*Hinweis: Bereich Ebene E1 / E2*
Bereich
Erdgeschoss Klassenraum 1.11, 1.12, 1.13, 1.14,
Obergeschoss Klassenraum 2.12, 2.13, 2.14, 2.15,

siehe Plan 3427-KHG-ARC-GR-XX-000-5f05- Möblierung_Übersicht Schreinerarbeiten

**1.5.1 Einbauregal für Wandnische, Leibung einseitig schiefwinkelig**
*** Bezugsbeschreibung
Einbauregal für vorhandene Wandnische,
die Leibung der Nische ist im Grundriss einseitig schiefwinkelig,
das Regal besteht aus einem offenen Element,
mit 6 höhenverstellbaren Fachböden,
darüber vertikale Blende bis zur Unterkante der abgehängten Decke.

Rohbaumaße Nische:
Breite ca. 101-106 cm, Tiefe ca. 52-55 cm, Höhe ca. 276 cm,
exakt nach Aufmaß, die Größen der Nischen können leicht variieren,

Abmessung Regal (BxT) ca. 99-102x54x225 cm
Höhe Regal incl. Sockel ca. 225 cm,
Sockelhöhe 8 cm,
Größe der vertikalen Blende über dem Regal 102x53 cm,

Der Korpus und Böden sind analog Wandnische einseitig im Grundriss schiefwinkelig auszuführen, Winkel ca. 96,54 Grad.

Korpus, Sockel, Rückwand und vertikale Blende je aus Holzwerkstoff E1,
Dicke 19 mm,
Rückwand eingenutet und kraftschlüssig verleimt,
Fachböden aus Stäbchentischlerplatte, Dicke 19 mm,

Die vertikale Blende über dem Regal ist in der Größe einteilig auszuführen.

Oberflächen
Korpus, Rückwand, Fachböden, Sockel und Blenden je belegt mit Echtholzfurnier, als Messerfurnier, Dicke mind. 0,6 mm, Holzart europäische Eiche, in Textur und Holzton passend zum Holzdekor des Schichtstoffes der im selben Raum eingebauten Waschbeckennischen.
Sämtliche Kanten sind mit Einleimern aus Eichenholz zu versehen,
Querschnitt 5x19 mm, Holzart passend zum Furnier.
Oberfläche alle Holzfurniere und Einleimer 3-fach klar lackiert matt.

Der Einbau erfolgt 2cm vorstehend, vor Vorderkante Putz der Massivwand,
begrenzende Wände aus Mauerwerk verputzt.
Befestigung verdeckt, einschließlich Unterkonstruktion nach Wahl des AN,
Montage an Mauerwerk verputzt, alle Anschlüsse sind umlaufend unter Beilage von Kompribändern auszuführen und elastisch mit Acrylfugenmasse in einem Farbton nach Angaben AG abzufugen.

Der vorhandene Bodenbelag aus Kautschuk, darf beim Einbau nicht beschädigt werden und ist partiell zu schützen.

Ausstattung
6 höhenverstellbare Fachböden, hierfür sind die Seitenwände mit Lochrasterbohrungen von 0,5 HE (32.5 mm) zu versehen, Ausführung 2-reihig,
je Fachboden 4 Sicherheitsbodenträger mit Krallen gegen unbeabsichtigtes Herausfallen aus den Lochreihen und Sicherheitszapfen, die ein Herausziehen der Böden verhindert.

Ausführung einschließlich sämtlicher Befestigungs- und Verbindungsmittel, gemäß beiliegendem Plan 3427-KHG-ARC-DT-D9-004-5v01- Einbauregal Klassenzimmer

Erdgeschoss Klassenraum 1.11, 1.12, 1.13,
Obergeschoss Klassenraum 2.12, 2.13, 2.14
Menge: 6,000 St

**1.5.2 Einbauregal für Wandnische, Korpus im Grundriss rechtwinkelig**
*** wie Position 1.5.1
Nische im Grundriss rechtwinkelig, Korpus Regal im Grundriss rechtwinkelig,
Rohbaumaße Nische:
Breite ca. 100 cm, Tiefe ca. 52,5 Höhe ca. 276 cm,

Abmessung Regal (BxT) ca. 97x54 cm
Höhe Regal incl. Sockel ca. 225 cm,
Sockelhöhe 8 cm,
Größe der vertikalen Blende über dem Regal 97x53 cm.

Erdgeschoss Klassenraum 1.14
Obergeschoss Klassenraum 2.15
Menge: 2,000 St

#### 1.6 Waschbeckennischen Klassenzimmer

*Hinweis: Bereich Ebene E0 / E1 / E2*
Bereich
Untergeschoss Raum 0.17, Raum 018,
Erdgeschoss Klassenraum 1.11, 1.12, 1.13, 1.14, 1.15, 1.16,
Obergeschoss Klassenraum 2.12, 2.13, 2.14, 2.15, 2.16, 2.17,

siehe Plan 3427-KHG-ARC-GR-XX-000-5f05- Möblierung_Übersicht Schreinerarbeiten

**1.6.1 Waschbeckennische mit Unterschrank Elementhöhe 276 cm**
*** Bezugsbeschreibung
Waschbeckennische mit Unterschrank,
mit Bekleidung an Nischenrückfläche, Nischenseitenflächen Untersicht Nische, Sturz- und Seitenbekleidung,
die Seitenbekleidung ist einseitig als 2-seitige Schachtbekleidung ausgebildet,

mit geschlossenem Unterschrank, mit einem Abteil,
mit einem höhenverstellbaren Fachboden,
mit 2 aufliegenden Drehtüren,
mit Abdeckplatte für Unterbauwaschbecken,

der Einbau erfolgt in bauseitiger Nische, begrenzende Wände aus Mauerwerk bzw. Beton verputzt.

Rohbaumaße Nische:
Breite ca. 98-101 cm, Tiefe ca. 53-56 cm, Höhe ca. 276 cm,
exakt nach Aufmaß, die Größen der Nischen können leicht variieren,

Maße Einbauteil:
lichtes Nischenmaß (BxT) ca. 75,5 cm x 51,5 cm,
lichte Höhe der Nische ab OK Unterschrank 137,5 cm,
Höhe Unterschrank incl. Sockel, 85 cm,
Sockelhöhe 8 cm,
Breite Unterschrank 79,5 cm,
Querschnitt der 2-seitigen Schachtbekleidung (BxT) 16-20 cm x 53,5 cm,
Höhe der Schachtbekleidung 276 cm,
Größe der vertikalen Blende über der Nische 79,5x53 cm,

Korpus Unterschrank, Sockel, Rückwand, Türen, Fachböden, Nischenbekleidungen und Abdeckplatte je aus Holzwerkstoff E1, wasserfest verleimt,
Dicke 19 mm,
Rückwand eingenutet,
In der Abdeckplatte ist ein Ausschnitte für ein Unterbauwaschbecken herzustellen, Größe ca. 490x365 mm, Ecken gerundet, der Ausschnitt ist sichtbar und ist mit einem Einleimern aus Kunststoff, Dicke 2 mm, farblich passend zum Schichtstoff, nach Angaben AG zu versehen. Der Einleimer ist wasserfest zu verleimen.
Der Ausschnitt für das Unterbauwaschbecken ist in Abstimmung mit dem AN Sanitär auszuführen, der Ausschnitte ist sichtbar, das Waschbecken wird von der Unterseite vom AN Sanitär montiert.
Gewicht pro Waschbecken 8,2 kg.

Die Abdeckplatte ist passgenau ohne Leistenabdeckung in die Nische einzubauen, sämtliche Anschlüsse sind umlaufend elastisch abzufugen.

Die vertikale Blende an der Schachtvorderseite ist in der Höhe einteilig auszuführen und dient als Passblende, die vor Ort mittels sichtbarem Passschnitt
ohne Leistenabdeckung an die exakte Rohbauöffnung angepasst werden muss. Stöße zu den Blenden über der Nische sind als Haarfugen auszubilden, die Verbindung erfolgt über Nut- und Feder.

Oberflächen
nicht sichtbarer Bereich Korpus, Rückwand und Fachboden  Melaminharzbeschichtet, mit Anleimern aus Kunststoff, Farbton grau nach Mustervorlage,
verdeckt liegende Plattenkanten sind mit Kunststoffanleimern, Dicke 2 mm zu versehen, sichtbare Kanten an den Korpusvorderseiten sind mit Anleimern aus Eichenholz, Querschnitt 5x19 mm zu versehen, Holzart passend zum Furnier bzw. Schichtstoff.

Innenflächen der Nische, seitlich und rückseitig, sowie Abdeckplatte belegt mit Hochdruck-Schichtpressstoffplatten (HPL) gem. DIN EN 438-1, Holzdekor Eiche, passend zu den furnierten Flächen, nach Mustervorlage und Wahl des Auftraggebers, Oberfläche matt mit Holzstruktur, sichtbare Kanten sind mit Einleimern aus Eichenholz zu versehen, Querschnitt 5x19 mm, Holzart passend zum Furnier bzw. Schichtstoff.

Türen, frontseitige Schachtblende, vertikale Blende über der Nische, horizontale Blende der Nische und Sockelblenden je belegt mit Echtholzfurnier, als Messerfurnier, Dicke mind. 0,6 mm, Holzart europäische Eiche, in Textur und Holzton passend zum Holzdekor des Schichtstoffes,
sämtliche Kanten sind mit Einleimern aus Eichenholz zu versehen,
Dicke 5 mm, Holzart passend zum Furnier bzw. Schichtstoff.

Oberfläche alle Holzfurniere, Holzan- bzw. Holzeinleimer 3-fach klar lackiert matt.

Der Einbau hat bündig mit Vorderkante Massivwand zu erfolgen, Befestigung verdeckt, einschließlich Unterkonstruktion nach Wahl des AN,
Montage an Mauerwerk bzw. Stahlbeton verputzt, alle Anschlüsse sind umlaufend unter Beilage von Kompribändern auszuführen und elastisch mit Acrylfugenmasse in einem Farbton nach Angaben AG abzufugen.

In der Korpusrückwand sind sämtliche Ausschnitte für die vorhandene Installationen, bestehend aus Kaltwasser, Ablauf, Elektroanschluss und Durchlauferhitzer herzustellen.

Der vorhandene Bodenbelag aus Kautschuk, darf beim Einbau nicht beschädigt werden und ist partiell zu schützen.

Beschläge
- 4 Topfscharniere Öffnungswinkel 107° für aufliegende Drehtüren, mit Schließautomatik und Anschlagdämpfung über eingebohrte Dämpfer,
- Anschlagleiste aus Eichenholz
- 1x Drehstangenschloss für bauseitigen Profilzylinder, mit 2-Punkt-Verriegelung, einschl. Schließmulden,
- PZ-Rosette aus Edelstahl, geschliffen matt, Befestigung verdeckt
- 1 höhenverstellbarer Fachboden, hierfür sind die Seitenwände mit Lochrasterbohrungen von 0,5 HE (32.5 mm) zu versehen, Ausführung 2-reihig,
einschl. 4 Sicherheitsbodenträger mit Krallen gegen unbeabsichtigtes Herausfallen aus den Lochreihen und Sicherheitszapfen, die ein Herausziehen des Bodens verhindern

Ausführung einschließlich sämtlicher Befestigungs- und Verbindungsmittel, gemäß beiliegendem Plan 3427-KHG-ARC-DT-D9-005-5v01- Waschtisch Klassenzimmer

Erdgeschoss Klassenraum 1.11, 1.12, 1.13, 1.14, 1.15, 1.16
Obergeschoss Klassenraum 2.12, 2.13, 2.14, 2.15, 2.16, 2.17
Menge: 12,000 St

**1.6.2 Waschbeckennische mit Unterschrank Elementhöhe 276 cm**
*** wie Position 1.6.1
Rohbaumaße Nische:
Höhe ca. 241 cm,
Breite ca. 97-100 cm, Tiefe ca. 53-56 cm,

Maße Einbauteil:
lichtes Nischenmaß (BxT) ca. 75,5 cm x 51,5 cm,
lichte Höhe der Nische ab OK Unterschrank 137,5 cm,
Höhe Unterschrank incl. Sockel, 85 cm,
Sockelhöhe 8 cm,
Breite Unterschrank 79,5 cm,
Querschnitt der 2-seitigen Schachtbekleidung (BxT) 16-20 cm x 53,5 cm,
Höhe der Schachtbekleidung 241 cm,
Größe der vertikalen Blende über der Nische 79,5x18 cm.

Bereich:
Untergeschoss Raum 0.17 und Raum 018
Menge: 2,000 St

**1.6.3 Elastische Verfugung zu bauseitigem Unterbauwaschbecken**
Elastische Verfugung zu bauseitigem Unterbauwaschbecken, mit Silikon, in einem Farbton nach Angaben des AG, Ausführung zu einem späteren Zeitpunkt, nach bauseitiger Montage der Waschbecken, nicht zusammen mit der Leistung des AN Montage Waschbeckennische mit Unterschrank.
Die Position gilt nur für die Verfugung der Waschbecken, Verfugung der Anschlüsse Waschbeckennische mit Unterschrank sind in den Vorpositionen enthalten.
Menge: 25,000 m

#### 1.7 Waschtische WC

*Hinweis: Bereich Ebene E0 / E1 / E2*
Bereich
Untergeschoss 0.07 WC H, 0.09 WC D,
Erdgeschoss 1.19 WC H, 1.21 WC D,
Obergeschoss 2.20 WC H, 2.22 WC D,

siehe Plan 3427-KHG-ARC-GR-XX-000-5f05- Möblierung_Übersicht Schreinerarbeiten

**1.7.1 Waschtisch WC Raum Länge ca. 235-238 cm, für 2 Waschbecken**
*** Bezugsbeschreibung
Waschtisch für zwei Unterbauwaschbecken,
in Wandnische eingebaut, begrenzende Wände aus Gipskarton,
Breite ca. 47 cm,
Gesamtlänge ca. 235-238 cm, in der Länge einteilig,
mit ca. 30 cm hoher Frontblende, über die gesamte Länge,

Trägerplatte Waschtisch und Blende aus Holzwerkstoff E1, wasserfest,
Dicke Abdeckplatte 30 mm, Dicke Blende 19 mm,
Vorderkante Abdeckplatte und Blende auf Gehrung ausgebildet, kraftschlüssig verbunden und wasserfest verleimt.

Waschtisch 3-seitig in Wandnische ohne Leistenabdeckung exakt eingepasst,
einschl. aller Passschnitte vor Ort für sichtbaren Einbau.

In der Platte sind 2 sichtbar bleibende Ausschnitte für Unterbauwaschbecken herzustellen, Größe ca. 490x365 mm, Ecken gerundet
und 1 runder Ausschnitt für Abwurfschacht, Durchmesser ca. 155 mm.
Die Ausschnitte für Unterbauwaschbecken sind in Abstimmung mit dem AN Sanitär auszuführen, die Ausschnitte sind sichtbar, die Waschbecken werden von der Unterseite vom AN Sanitär montiert.
Gewicht pro Waschbecken 8,2 kg.

Abdeckplatte und Frontblende belegt mit Hochdruck-Schichtpressstoffplatten (HPL) gem. DIN EN 438-1, Holzdekor Eiche, nach Wahl des Auftraggebers, Oberfläche matt mit Holzstruktur, Unterkante Blende und Ausschnitt für Waschbecken mit Einleimern aus Kunststoff, Dicke 2 mm, farblich passend zum Schichtstoff, nach Angaben AG. Die Einleimer an den Ausschnitten für Waschbecken sind wasserfest zu verleimen.

Waschtisch verdeckt, trittfest an Gipskartonwänden montiert, einschl. Unterkonstruktion nach Wahl des AN.
Alle Anschlüsse an Abdeckplatte und Blenden sind umlaufen, unter Beilage von Kompriband, elastisch mit Silikon in einem Farbton nach Angaben AG abzufugen.

Die verdeckte Unterkonstruktion ist auf die vorhandene Installationen, bestehend aus Kaltwasser, Ablauf, Elektroanschluss und Durchlauferhitzer abzustimmen.

Ausstattung:
- 1x Edelstahlring für Abwurföffnung, Werkstoff-Nr. 1.4301, lichter Durchmesser 150 mm, Höhe 100 mm, Größe Ausschnitt ca. 155 mm,
Montage erfolgt durch Verklebung mit Silikon, Oberfläche matt geschliffen

Der vorhandene Wand-  und  Bodenbelag aus Kautschuk, darf beim Einbau nicht beschädigt werden und ist partiell zu schützen.

Ausführung einschließlich sämtlicher Befestigungs- und Verbindungsmittel, gemäß beiliegendem Plan 3427-KHG-ARC-DT-D9-009-5f01- Waschtisch Sanitärraum.

Bereich Erdgeschoss und Obergeschoss WC D und WC H
Menge: 4,000 St

**1.7.2 Waschtisch WC Raum Länge ca. 150-153 cm, für 2 Waschbecken**
*** wie Position 1.7.1
Waschtisch für zwei Unterbauwaschbecken,
in Wandecke eingebaut, zweiseitig mit begrenzenden Wänden aus Gipskarton,
einseitig mit Begrenzung durch WC-Trennwand, hier ist keine Befestigung möglich, einschließlich entsprechender Unterkonstruktion aus verzinkten Stahlkonsolen.

Breite Waschtisch ca. 47 cm,
Länge Waschtisch ca. 150-153 cm,
mit 2 Ausschnitten für Unterbauwaschbecken
und einem Ausschnitt für Abwurfschacht,
einschl, Edelstahlring.

Bereich Untergeschoss WC D
Menge: 1,000 St

**1.7.3 Waschtisch WC Raum Länge ca. 143-145 cm, für 1 Waschbecken**
*** wie Position 1.7.1
Waschtisch für ein Unterbauwaschbecken,
3-seitig in Wandnische, Befestigungsgrund Gipskarton,

Breite Waschtisch ca. 47 cm,
Länge Waschtisch ca. 143-145 cm,
mit einem Ausschnitt für Unterbauwaschbecken
und einem Ausschnitt für Abwurfschacht,
einschl, Edelstahlring.

Bereich Untergeschoss WC H
Menge: 1,000 St

**1.7.4 Passschnitt für schiefwinkelige Anschlüsse**
Passschnitt an vorbeschriebenen Trägerplatten, Dicke 30 mm, im Bereich von  schiefwinkeligen Begrenzungen.
Menge: 2,000 m

**1.7.5 Elastische Verfugung zu bauseitigem Unterbauwaschbecken**
Elastische Verfugung zu bauseitigem Unterbauwaschbecken, mit Silikon, in einem Farbton nach Angaben des AG, Ausführung zu einem späteren Zeitpunkt, nach bauseitiger Montage der Waschbecken, nicht zusammen mit der Leistung des AN Montage Waschtisch.
Die Position gilt nur für die Verfugung der Waschbecken, Verfugung der Anschlüsse Waschtisch / Massivbau sind in der Position Waschtisch enthalten.
Menge: 20,000 m

#### 1.8 Spiegel

**1.8.1 Spiegel 40x60 cm**
*** Bezugsbeschreibung
Spiegel aus Sicherheitsspiegel, ohne Rahmen,
aus Verbundsicherheitsglas aus Floatglas mit Polypropylensicherheitsfolie,
Materialdicke ca. 6 mm,
Kanten umlaufend poliert und versiegelt,
Befestigung mit Haftmagneten an gestrichener Trockenbauwand, einschl. Untergrundvorbehandlung,
Einbau über bauseitiger Wandbekleidung aus Kautschukbelag.

Größe (BxH) 40x60 cm

Bereich: UG 0.07 WC H, 0.09 WC D, EG 1.19 WC H, 1.21 WC D,
OG 2.20 WC H, 2.22 WC D

Ausführung gemäß Plan 3427-KHG-ARC-DT-D9-009-5f01-Waschtisch Sanitärraum.
Menge: 11,000 St

**1.8.2 Spiegel 40x60 cm Klassenräume**
*** wie Position 1.8.1
Spiegel 40x60 cm im Bereich der Waschbeckennischen der Klassenräume
Befestigungsgrund Wandverkleidung mit HPL-Schichtstoff.

Siehe Plan 3427-KHG-ARC-DT-D9-005-5v01- Waschtisch Klassenzimmer

Bereich: UG Raum 0.17 und Raum 018
EG Klassenraum 1.11, 1.12, 1.13, 1.14, 1.15, 1.16
OG Klassenraum 2.12, 2.13, 2.14, 2.15, 2.16, 2.17
Menge: 14,000 St

#### 1.9 Stundenlohnarbeiten

*Hinweis: Hinweis Stundenlohnarbeiten*
Die Verrechnungssätze für die folgenden Lohn- und Berufsgruppen sind
anzubieten.

In ihnen sind enthalten:
- Lohn- und Gehaltskosten
- Lohn- und Gehaltsnebenkosten
- Zuschläge
- lohngebundene und lohnabhängige Kosten
- Sozialkosten einschl. Sozialkassenbeiträge
- Gemeinkostenanteile
- Wagnis und Gewinn

Zuschläge zu den Verrechnungssätzen für vom Auftraggeber angeordnete oder zu vertretende Nacht-, Sonntags-, Feiertages- und Mehrarbeit (Überstunden) sind gesondert nachzuweisen. Sie werden in Höhe der tariflichen Vereinbarung vergütet.
Für Nacht-, Sonntags- und Feiertagsarbeit wird als Zuschlag nur der Beitrag zur gesetzlichen Unfallversicherung vergütet.
Stundenlohnarbeiten sind nur nach vorheriger schriftlicher Beantragung und schriftlicher Genehmigung der Bauleitung und des AG durchzuführen.

**1.9.1 Vorarbeiter**
Regiestunden für Vorarbeiter
Menge: 5,000 h

**1.9.2 Facharbeiter**
Regiestunden für Facharbeiter
Menge: 30,000 h

**1.9.3 Helfer**
Regiestunden Helfer
Menge: 30,000 h
